# Entsorgung 2026 - Teil 2
Angebotsaufforderung (GAEB DA XML 3.2, DA83)
Projekt: 2026-HC-7
Währung: EUR
Nebenangebote zugelassen: ja
Auftraggeber: Landkreis Freyung-Grafenau, Tiefbauamt, Kreuzstraße 4, 94078 Freyung, Deutschland, Ansprechpartner Halser, Telefon 08551/572206, E-Mail christian.halser@landkreis-frg.de
Erstellt mit: GXML Toolbox V3.3 R20201103, iTWO_64 V10.0.445, 02.02.2026

## 1 Entsorgung 2026 - Teil 2
Datum: 02.02.2026

### Bereich 1 Entsogung verschiedener Materialien

*Hinweis: Vorbemerkungen!*
Vorbemerkungen!
Entsorgung von verschiedenen Materialien aus den Baumaßnahmen des Landkreises Freyung-Grafenau
Entsorgungsleistungen an verschiedenen Lagerorten.

Allgemein
Die Leistung umfasst die Entsorgung von verschiedenen Materialen aus den Baumaßnahmen des Landkreises Freyung-Grafenau. Das Material wurde durch das geotechnische Ingenieurbüro GeoPlan GmbH, Donau-Gewerbepark 5, 94489 Osterhofen beprobt und bewertet. Die Prüfberichte liegen den Vergabeunterlagen bei und sind zur jeweiligen Position im LV zu beachten. Die Materialien sind einer geeigneten Verwertung zuzuführen. Die Nachweise hierfür sind dem Auftraggeber durch den Auftragnehmer vorzulegen.

Preise
Die Preise im LV sind pro Tonne anzugeben und müssen den Transport, das Laden sowie die Entsorgungsgebühren enthalten. Der Auftragnehmer hat Mehr- und Minderleistungen bis zu 10 % der im Vertrag bestimmten Menge zu dem im Vertrag bestimmten Einheitspreis zu erbringen. Sollten diese Grenzen erreicht werden, kann der Auftragnehmer die Preise neu verhandeln.

Abrechnung
Die im LV angegeben Mengenangaben sind ca.-Angaben. Somit erfolgt die Abrechnung durch die genauen Mengen aus den Lieferscheinen. Diese sind Abrechnungsgrundlage und dem Auftraggeber nach erfolgter Leistung umgehend vorzulegen. Eine Ausfertigung der Begleitscheine ist dem Auftraggeber beim Abtransport auszuhändigen.

Lagerorte
Übersichtkarten zum Lagerort liegt als Anlage bei.

Zu OZ 1.1:  Das HW 1 liegt an der Kreisstraße FRG 33 beim Parkplatz Thurmansbang (siehe Übersichtskarte)

Zu OZ 1.2:  Das HW 3 liegt an der Kreisstraße FRG 39 bei Sonndorf (siehe Übersichtskarte)

#### Abschnitt 1.1 Lagerort FRG 33 Parkplatz Thurmansbang

**1.1.10 HW 1**
Organic / Erdreich
Z 1.2 - Material
Prüfberichtnummer: 202601-04 und 202601-0401

Herkunft:
Bankett- und Grabenaushub

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Menge: 960,000 t

#### Abschnitt 1.2 Lagerort FRG 39 Sonndorf

**1.2.10 HW 3**
Organic / Erdreich
Z 1.2 - Material
Prüfberichtnummer: 202601-09

Herkunft:
Bankett- und Grabenaushub

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Menge: 1520,000 t
